# Muster-Leistungsbeschreibung
Leistungsbeschreibung (GAEB 90, DA81)
Währung: EUR

## TX Floor SIC 01
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0004 Vorbehandlung mit geeigneten Mitteln, vorzugsw. mittels Strahlen**
Untergrundvorbehandlung mit geeigneten
Mitteln, vorzugsweise mittels
Stahlkugelstrahlverfahren, zur Erzielung
eines tragfähigen, sauberen und
tragfähigen Untergrundes, frei von
haftungsmindernden Schichten.
Mittels Industriestaubsauger ist der
Untergrund staubfrei herzustellen. Der
Untergrund muss nach der
Untergrundvorbehandlung zur Beschichtung
geeignet sein.
Einheit: m2

**00001.0005 Risse mechanisch aufweiten**
Einschneiden und Aufweiten von Rissen
entlang des Rissverlaufes mittels
Trennscheibe in einer Schnitttiefe von
mind. 2-3 cm. Mittels
Industriestaubsauger ist der Rissverlauf
staubfrei herzustellen.
Einheit: m

**00001.0006 Rissanierung mit einem 2K EP Sanierungsset**
Einschneiden und Aufweiten bzw. Begrenzen von
Rissenentlang des Rissverlaufes. Kraftschlüssige
Rissverfüllung nach Herstellerrichtlinien
einbringen.
Untergrundfeuchte im Zementestrich bis 6% (CM)

Verbrauch:
ca. 1,1 kg/dm³  Remmers Epoxy CF 100 <6089>
evtl. ca. 1,0 kg/m²  Remmers Quarz 03/08 DF <4406>
Einheit: m

**00001.0007 Entfernen von Hohlstellen - Senkrechter Einschnitt um Fehlstellen**
Markieren von Fehl- und Hohlstellen und
durch Einschneiden begrenzen.
Anschließend alle zweifelhaft
erscheindenden Teil bis zum tragfähigen
Untergrund entfernen. Die Schadstellenränder
sind senkrecht einzuschneiden. Mittels
Industriestaubsauger ist der Untergrund
staubfrei herzustllen.

Die Entsorgung des anfallenden
Bauschutts ist mit einzukalkulieren.
Einheit: m2

**00001.0008 Aufmörteln mit einem 2K EP Mörtel mit Sieblinie (1:10)**
*** Bedarfsposition ohne GB
Auffüllen von Fehl- und Ausbruchstellen
mit einem Mörtel bestehend aus 1
Gewichtsteil  Epoxy ST 100,
einem transparenten, mechanisch belastbaren,
zweikomponentigen Epoxydharz und 10
Gewichtsteilen  Selectmix 0/10
(Körnung 0,2-1,0mm). Zunächst werden die
Haftflächen mit  Epoxy ST 100
grundiert. In die noch frische
Grundierung wird der Mörtel eingebracht,
verdichtet, auf Höhe abgezogen und
geglättet.

Verbrauch:
Verbrauch für die Grundierung:
mind. 0,30 kg/m²  Epoxy ST 100 <1160>
Verbrauch für den Mörtel je mm Schichtdicke:
mind. 0,20 kg/m²  Epoxy ST 100 <1160>
ca. 2,00 kg/(m²+mm)  Selectmix 0/10 <6750>
Einheit: m2

**00001.0009 Hohlkehle mit einem 2K EP Bindemittel u. Sieblinie 1:10**
In allen innenliegenden Kanten sind Dreieckskehlen
(5 x 5 cm) einzubauen. Zunächst werden die
Haftflächen mit Remmers Epoxy ST 100, einem
transparenten, mechanisch hoch belastbaren,
zweikomponentigen Epoxydharz grundiert. In die
noch frische Grundierung wird ein Mörtel bestehend
aus 1 Gewichtsteil Remmers Epoxy
ST 100 und 10 Gewichsteilen Remmers SelectMix
0/10, einer Füllstoffmischung aus verschiendenen,
naturbelassenen Füllstoffen, eingebracht und
mittels geeigneter Kelle in der entsprechenden
Form abgezogen und geglättet.

Verbrauch:
Grundierung:
ca. 0,20 kg/lfd.m Remmers Epoxy ST 100 <1160>
Verbrauch für Hohlkehle mit Schenkellänge 5 cm
mind. ca. 0,20 kg/lfd.m Remmers Epoxy ST 100 <1160>
ca. 2,00 kg/m² Remmers Selectmix 0/10 <6750>
Einheit: lfm

**00001.0010 Hohlkehle mit einem 2K EP Bindemittel u. Sieblinie 1:10, abgestellt**
In allen innenliegenden Kanten sind
Hohlkehlen einzubauen. Dazu wird in
diesen Bereichen ein geeigneter
Dämmstreifen (z. B. Styropor) fixiert,
um ein Abreissen der Hohlkehle von der
aufgehenden Wand zu vermeiden.

Zunächst werden die Haftflächen mit
Epoxy ST 100, einem lösemittelfreien,
transparenten, mechanisch belastbaren,
zweikomponentigen Epoxydharz grundiert.
In die noch frische Grundierung wird ein Mörtel
bestehend aus 1 Gewichtsteil Remmers
Epoxy ST 100 und 10 Gewichtsteilen
Remmers Selectmix 0/10, einer Füllstoffmischung
aus verschiendenen, naturbelassenen Füllstoffen
eingebracht und mittels geeigneter Kelle in der
entsprechenden Form abgezogen und geglättet.

Nach Erhärten wird der Dämmstreifen
hinter der Hohlkehle entfernt.
Anschließend wird durch den Einbau von
Albon Rundschnur die richtige Fugentiefe
eingestellt. Verfugung der Wandanschlussfuge
mit Remmers Multisil NUW, nach Grundierung
Remmers Unterwasserprimer.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0011 Grundierung mit einem vorgefüllten, 2K-EP-Bindemittel (CC)**
Grundieren der vorbereiteten, sauberen und
saugfähigen Betonflächen bis zur Sättigung mit
Remmers Epoxy Primer PF, einem lösemittelfreien,
vorgefüllten, unpigmentierten oder wahlweise auch
colorierten, mechanisch belastbaren,
zweikomponentigen Epoxydharz.
Das Material wird in geeigneter Weise, z. B. mit
einem Gummischieber auf der Fläche verteilt und
sofort im Anschluss mit einem Farbroller
sorgfältig durchgearbeitet.

Die noch frische Grundierung ist verpflichtend -
gezielt - abzustreuen.

Verbrauch:
mind. 0,4-0,6 kg/m² Remmers Epoxy Primer PF <1224>
ca. 0,80 kg/m² Remmers Quarz 03/08 DF <4406>
Einheit: m2

**00001.0012 Egalisieren mit einem vorgefüllten 2K EP-Bindemittel und Füllstoff (1:0,5)**
*** Grundposition ZZ 001.0
Egalisieren der vorbereiteten Flächen, nach
klebfreiem Erhärten der vorangegangenen Schicht,
mit einem Ausgleichsspachtel, bestehend aus 1
Gewichtsteil Epoxy Primer PF, einem
lösemittelfreien, vorgefüllten, mechanisch
belastbaren,zweikomponentigen Epoxydharz und 0,5
Gewichtsteilen Selectmix 01/03
(Körnung 0,09-0,25 mm). Das Material
wird in geeigneter Weise, z. B. mittels gezahnten
Gummischieber, Glätt- oder Zahnkelle gleichmäßig
auf der Fläche aufgebracht, so dass eine glatte
Fläche entsteht. Anschließend wird die noch
frische Schicht mittels Stachelwalze oder
Farbroller nachgerollt. Die Schichtdicke ist
abhängig vom Rauigkeitsprofil des Untergrundes.

Verbrauch:
ca. 1,0 kg/m² Remmers Epoxy Primer PF <1224>:
ca. 0,5 kg/m² Remmers Selectmix 01/03 <4405>
Einheit: m2

**00001.0013 Egalisieren mit einem vorgefüllten 2K EP-Bindemittel und Füllstoff (1:0,5)**
*** Wahlposition ZZ 001.1
Egalisieren der vorbereiteten Flächen, nach
klebfreiem Erhärten der vorangegangenen Schicht,
mit einem Ausgleichsspachtel, bestehend aus 1
Gewichtsteil Epoxy Primer PF, einem
lösemittelfreien, vorgefüllten, mechanisch
belastbaren,zweikomponentigen Epoxydharz und 0,5
Gewichtsteilen Selectmix 01/03
(Körnung 0,09-0,25 mm). Das Material
wird in geeigneter Weise, z. B. mittels gezahnten
Gummischieber, Glätt- oder Zahnkelle gleichmäßig
auf der Fläche aufgebracht, so dass eine glatte
Fläche entsteht. Anschließend wird die noch
frische Schicht mittels Stachelwalze oder
Farbroller nachgerollt. Die Schichtdicke ist
abhängig vom Rauigkeitsprofil des Untergrundes.

Verbrauch:
je mm SD - mind. 1,2 kg/m² Remmers Primer PF <1224>
je mm SD - mind. 0,6 kg/m² Remmers Selectmix 01/03
<4405>
Einheit: m2

**00001.0014 Hartkorn- /Strukturbeschichtung mit Epoxy SIC Color**
Aufbringen einer strukturierten Dünnbeschichtung
mit Remmers Epoxy SIC Color, einem
pigmentierten, thixotropierten, zweikomponentigen
 Epoxydharz mit leitfähigem Hartkornzuschlag.
Die verarbeitungsfertige Mischung
wird stehendmittels gezahnten Gummischieber
(Zahngummileiste 2 mm) oder knieend mit einer
Zahnkelle (Zahnleiste Nr. 22) auf die grundierte,
egalisierte Fläche appliziert. Im unmittelbaren
Anschluss wird die noch frische Schicht mit einer
geeigneten Strukturwalze gleichmäßig und drucklos
im mehrfachen Kreuzgang strukturiert.

Bei lasierend wirkenden Farbtönen kann die Fläche
aufgrund der schwarzen Querleitschicht scheckig bzw.
ungleichmäßig wirken.

Verbrauch:
0,60-0,80 kg/m² Remmers Epoxy SIC Color
(Farbe nach Wahl des AG) <6841-6843 u. 6840>
Einheit: m2
